# Sanierung der Ritter-Tuschl-Schule mit Neubau einer Turnhall
Angebotsaufforderung (GAEB 90, DA83)
Währung: EUR
Auftraggeber: Stadt Vilshofen

## Fliesen- mit Abdichtungsarbeiten Sanieru
Datum: 21.10.24

### Gewerk 01 Fliesen- und Abdichtungsarbeiten

#### Hierarchiestuf 01.01 Vorarbeiten

*Hinweis*
Allgemeiner Baustellenbeschrieb

Gegenstand der Maßnahme ist die Generalsanierung des 5-
stöckigen neubarocken Schulgebäudes aus dem Jahre 1902,
der Rückbau und Ersatzneubau der angegliederten
Sporthalle aus den 70er-Jahren, sowie der Anbau einer
Ganztagsbetreuung.

Schulgebäude

Nach Durchführung der Schadstoffsanierung werden die
Holzbalkendecken in den Mittelgeschossen durch
Stahlbetondecken ersetzt und es wird eine Aufzugsanlage
eingebaut. Im Zuge dieser Maßnahmen werden die
vorhandenen Räume teilweise neu aufgeteilt.
Es werden sämtliche Installationen, Boden und
Wandbeläge erneuert. Wo erforderlich, werden akustisch
wirksame Decken eingebaut. Die WC-Kerne werden komplett
erneuert.
Im bereits in den 90er-Jahren sanierten Dachgeschoß
werden nur die im Zuge der Sanierung der
darunterliegenden Geschosse erforderlichen Arbeiten
durchgeführt.
An den Fassaden werden im wesentlichen nur kosmetische
Arbeiten durchgeführt. Das Untergeschoss wird komplett
freigelegt und abgedichtet.

Turnhalle / Ganztagsbetreuung

Die in den 70er-Jahren errichtete Einfeldsporthalle
wird nach Schadstofffreimachung komplett abgebrochen
und durch einen Neubau in konventioneller Bauweise
ersetzt. In diesem Neubau werden auch die
erforderlichen Räume für die Ganztagsbetreuung
untergebracht.

Außenanlagen

Die gesamten Außenanlagen werden neu gestaltet. Die
vorhandenen Schulsportanlagen werden komplett erneuert,
ebenso wird die Bushaltestelle neu organisiert und
barrierefrei gestaltet.

Baustelleneinrichtung

Die Zufahrt erfolgt über die Kapuzinerstraße, die
Busbucht gehört zur Baustelle muss aber freigehalten
werden. Container- oder Lagerplätze usw. können auf dem
Baufeld oder auf dem roten Sportplatz nach Abstimmung
eingerichtet werden. Der rote Platz wird nach
Beendigung der Maßnahme neu errichtet.

BauherrStadt Vilshofen an der DonauStadtplatz 2794474
Vilshofen a. d. DonauBezeichnung der
BauvorhabensSanierung der Ritter-Tuschl-Schule mit
Neubau einer Turnhalle und Anbau einer
GanztagsbetreuungBaugrundstückGemeinde und Gemarkung:
Stadt Vilshofen a. d. DonauFlur. Nr: 187Straße,
Hausnummer: Kapuzinerstraße 24PLZ, Stadt: 94474
Vilshofen a. d. Donau
BaufeldAngrenzende Straßen: Kapuzinerstraße

*Hinweis*
Schulbetrieb

Der Schulbetrieb wird durchgehend aufrecht erhalten.
Zum Ausgleich
der durch die Baumaßnahme betroffenen Räume wird eine
Containerschule aufgestellt. Abbruch und
Sanierungsmaßnahmen sind
während der gesamten Bauzeit so zu treffen, dass ein
ordnungsgemäßer
Schulbetrieb weiterhin gewährleistet wird. Dies gilt
besonders während
des Prüfungszeitraums. Die entsprechenden
Prüfungstermine werden
separat mitgeteilt. Die Staubbelastung bzw.
Verschmutzung umgebender
Bereiche, sowie der Lärmeintrag in die benachbarten
Gebäude ist auf ein
Mindestmaß zu begrenzen.

Besonders zu den Stoßzeiten ist mit sehr hohem Verkehr
sowie
Fußgängerverkehr zu rechnen. Die An- sowie Abtransporte
sind zu
koordinieren, dass sie außerhalb der Stoßzeiten liegen.

*Hinweis*
Ortskenntnis

Die Platzverhältnisse am Bauwerk sind äußerst begrenzt.
Um die Gegebenheiten vor Ort einschätzen zu können und
die Arbeiten ordnungsgemäß kalkulieren zu können, ist
eine Ortsbesichtigung vor der Angebotsabgabe
vorzunehmen. Die daraus entstandene Ortskenntnis wird
für die Bearbeitung des Leistungsverzeichnisses und die
daraus folgende Angebotsabgabe vorausgesetzt.
Entsprechende Mehraufwände bei der Anlieferung oder
sonstiges ist zu berücksichtigen und auf die Preise
umzulegen.

Kontakt:
Stadtbauamt Vilshofen
Herr Gerl
08541 / 208412

*Hinweis*
Abrechnungsgrundlagen

Zur Erstellung der Abrechnungsgrundlagen sind mit dem
Planungsbüro
wöchentliche Aufmaßtermine zu vereinbaren, die
Aufmaßblätter sind im
Vorfeld mit Positionsbezug, Mengenermittlung, eventuell
zugehörigen
Zeichnungen zu erstellen und vor Ort mit dem
Planungsbüro zu prüfen
und gegenzuzeichnen. Die jeweilige Rechnungsstellung
darf nur über
geprüfte Aufmaßblätter erfolgen.
Pauschalrechnungen sind generell unzulässig.

*Hinweis*
Nachträge

Über Arbeiten, die nicht im Leistungsverzeichnis
enthalten sind, sind
Nachträge mit entsprechenden Formblättern zu stellen.
Grundlage
für die Nachtragsprüfung sind ein Nachtragsangebot mit
zugehöriger
Einheitspreisaufgliederung und Preisnachweise der
Materialien. Als Preisnachweise sind z.B.
Händlerpreislisten oder
Rechnungen den Nachträgen beizulegen.

*Hinweis*
Regieleistungen

Regieleistungen sind grundsätzlich im Vorfeld bei der
Bauleitung
anzukündigen, ebenso ist der Umfang der Leistung im
Vorfeld
abzuschätzen. Unterschrieben werden die Regieberichte
nur vom
Bauherrnvertreter, nicht von der Bauleitung.

*Hinweis*
Erhöhte Transportwege

Aus der Lage der Baustellenzufahrt, den
Gebäudeabmessungen
und des Baustellenumfeldes können sich im Gebäude und
auf
dem Baufeld erhöhte Förderwege für Einbringung und
Abtransport
von Material ergeben.

Auch wenn dies in den einzelnen Leistungsbeschreibungen
nicht
gesondert erwähnt wird, ist der daraus entstehende
Mehraufwand
in den Angebotspreisen generell mit zu berücksichtigen.

*Hinweis*
Baustellenunterbrechungen

Für das Objekt ist eine Gesamtbauzeit von 24 Monaten
vorgesehen.

Dennoch kann nicht bei allen Gewerken davon ausgegangen
werden, dass das gesamte Auftragsvolumen in einem Zug
abgearbeitet werden kann, siehe auch Ausführungsfristen
im Formblatt 214.H Besondere Vertragsbedingungen. Bei
kürzeren Unterbrechungen besteht kein Anspruch auf
erneute Baustelleneinrichtung, außer es ist im LV
explizit beschrieben.
Nach Auftragsvergabe wird ein detaillierter
Bauzeitenplan überlassen.

*Hinweis*
Baustellenverzögerung

Baustellenverzögerungen sind durch rechtzeitige
Bestellungen der benötigten Materialien und Abstimmung
mit den Planungsbüros eigenverantwortlich vom AN zu
vermeiden. Baustellenverzögerungen sind durch
entsprechende Personalstärke vor Ort entgegenzuwirken.

*Hinweis*
Hinweis Baustrom und -wasser

Baustrom und Bauwasser wird bauseits gestellt.
Die hierzu anfallenden Verbrauchskosten werden als
Pauschale, gemäß Formblatt 214.H Besondere
Vertragsbedingungen, in Abzug gebracht.

*Hinweis*
Baulärm

Allgemeine Verwaltungsvorschriften zum Schutz gegen
Baulärm
(AVwV Baulärm + TA Lärm) sind einzuhalten.

*Hinweis*
Straßenreinigung

Der AN ist für die Sicherheit und den Unterhalt der
Zufahrt und der öffentlichen Straßenflächen im Umfeld
des Bauvorhabens verantwortlich. Die regelmäßige
Reinigung
der öffentlichen Straßenflächen, sowie die umgehende
Beseitigung von Straßenverschmutzungen durch den
Baubetrieb
insgesamt, sind in die Baustelleneinrichtung
einzurechnen.

*Hinweis*
Baureinigung

Die Baustelle ist während des laufenden Betriebs immer
sauber zu
halten, einmal wöchentlich ist der gesamte
Baustellbereich von den
momentan tätigen Firmen gemeinschaftlich besenrein
herzustellen.
Sollte keine eigene Position im LV ausgewiesen sein,
sind die
Kosten auf die Positionen umzulegen.

*Hinweis*
Bautagebuch

Vom Auftragnehmer ist ein Bautagebuch zu führen und dem
Planungsbüro zu überlassen.

*Hinweis*
Technische Spezifikationen

Soweit in der Leistungsbeschreibung auf Technische
Spezifikationen,
z.B. nationale Normen, europäische technische
Zulassungen, gemeinsame technische Spezifikationen, internationale Normen,
Bezug
genommen wird, sind darunter auch ohne den
ausdrücklichen
Zusatz "oder gleichwertig" immer gleichwertige
Technische Spezifikationen zu verstehen.

*Hinweis*
RAL - Gütezeichen, DIN EN ISO

Für die verwendeten Materialien und Baustoffe ist die
Unbedenklichkeit hinsichtlich Umweltverträglichkeit und
Anforderungen an
Sicherheit und Gesundheit nachzuweisen.
Dies ist insbesondere durch Vorlage der einschlägigen
Gütesiegel
der RAL - Gütesicherung oder gleichwertiger
Zertifizierungen nach
DIN, EN bzw. ISO und Zulassungen wie Ü-Zeichen und CE-
Kennzeichnung zu gewährleisten.

Im Interesse des Schutzes von Gesundheit und
Wohlbefinden der
Gebäudenutzer sind nur Stoffe und Materialien zu
verwenden, die
über die geforderten Gütezeichen verfügen.

Die Notwendigkeit der bauordnungsrechtlichen Zulassung
von Stoffen
und Materialien im Sinne des Art. 15 ff Bay BO bleibt
davon unberührt.

*Hinweis*
Produktneutralität nach §7 VOB/A

Nachstehende Produkte können sich aufgrund der
umfangreichen
Anforderungen an die Beschaffenheit der Materialien und
Leistungen an der Produkt- und Materialsystematik
einzelner Hersteller
oder Fabrikate orientieren.

Der Nachweis der Gleichwertigkeit obliegt dem Bieter,
und ist im
Auftragsfalle unaufgefordert vorzulegen.

*Hinweis*
Technische Vorbemerkungen Fliesenarbeiten:

Soweit in den Positionen des Leistungsverzeichnisses
über die Qualität und Sortierung der einzelnen Platten
nicht anders vermerkt, kommen nur Platten 1. Wahl in
Frage.
Von allen angebotenen Platten sind bei Aufforderung der
Bauleitung Muster vorzulegen, desgleichen ist bei
Anlieferung der Platten durch Vorlage der Lieferscheine
nachzuweisen, dass die gelieferten Platten der
geforderten Sortierung entsprechen.
Die Stärke der Fußbodenbeläge und Wandverkleidungen ist
nur, wenn sie von der normalen Konstruktionsstärke
abweicht, in den einzelnen Positionen näher
beschrieben.
Der Auftraggeber kann verlangen, dass Muster bis 1.0 m²
Größe angebracht werden. Davon wird jedoch nicht grundsätzlich Gebrauch gemacht, sondern nur, wenn im
Leistungstext Alternativpositionen für die Farbauswahl
vorgesehen sind.
Ferner wird die Kenntnis der Vorschriften und
Verarbeitungsempfehlungen der Hersteller und
Lieferwerke vorausgesetzt.
Ausführung:
Maßgebend für die Ausführung ist die DIN 18 352
"Fliesen- und Plattenarbeiten", die
Unfallverhütungsvorschriften und die anerkannten Regeln
der Technik. Es gelten außerdem:
DIN 18 166 Keramische Spaltplatten
DIN 18 156 Teil 1-3, Stoffe für keramische Bekleidungen im Dünnbettverfahren.
DIN 18 157 Teil 1, Ausführung keram. Bekleidungen im
 Dünnbettverfahren.
Merkblatt: Keram. Fliesen u. Platten auf beheizten Fußbodenkonstruktionen.
DIN 18 353 Estrichverfahren
DIN  4 108 Wärmeschutz im Hochbau
DIN  4 109 Teil 1 bis Teil 4, Schallschutz im Hochbau
DIN 18 515 Fassadenbekleidung
DIN 18 540 Abdichtung von Außenwandfugen
DIN 18 202 Maßtoleranzen im Hochbau
DIN  4 117 Abdichtung von Bauwerken gegen Boden
 feuchtigkeit.
DIN  4 122 Abdichtung von Bauwerken gegen nicht -
 drückendes Oberflächen- und Sickerwasser.
Die bauseitigen, genehmigten Ausführungsunterlagen an
Zeichnungen und Berechnungen sowie die im LV angegebenen Richtlinien und Empfehlungen.
Die in diesem LV aufgeführten keram. Spaltplattenmaterialien gewährleisten folgende Qualitätseigenschaften: frostsicher/wetterbeständig, keine
Silikatdurchwanderungen, farb- und lichtecht, druck-,
stoß-, kerb- und ritzfest, feuerfest, antistatisch,
elektrisch nicht leitend/isolierend, wärmespeichernd,
hygienisch, unverrottbar/nicht alternd, keine
schädliche radioaktive Abstrahlung, geruchsfrei,
pflegeleicht, umweltfreundlich.
In den Positionen ist außerdem mit einzurechnen und mit
den Einheitspreisen abgegolten:
das fachgerechte Ausbilden der vom Fliesenmaterial,
trittschall- und wärmegedämmte Fußboden und der
Fußbodenheizung notwendigen Dehnfugen in den Belägen
(elastische Dichtmasse der Fugen in gesonderten
Positionen), den Untergrund vor Arbeitsbeginn zu
überprüfen und evtl. vorgefundene Mängel zwecks
Behebung der Bauleitung schriftlich mitzuteilen; den
Untergrund zu säubern, anzunässen, einzuschlämmen bzw.
vorzuspritzen, damit eine feste Bindung etwa loser
Teile oder anhaftenden Staub erfolgt; eine evtl.
notwendige technische und zeichnerische Bearbeitung;
Rohrschlitz, Leitungen, wie auch andere, für die
Haftung des Belags ungeeigneten Untergründe,
fachgerecht vorzurichten; die Ausführung der
elastischen Dichtmassen in Nassbereichen in fungizider,
reinigungsmittelbeständiger Ausführung; die Platten
genau senkrecht und fluchtgerecht, waagrecht oder nach
festgelegtem Gefälle ohne Überstände, mit gleichmäßigen, genügend großen Fugen zu verlegen. Press- und
Knirschfugen sind unzulässig; alle Anschlüsse an
Rohrstutzen, Leiterholmen, Zargen, Schalter und
dergleichen sauber und passend herzustellen, ebenso das
Einbauen von bauseits zu liefernden Abdeckplatten und -
rosten auszuführen; die lot- und waagerechten
Dehnungsfugen dürfen durch den Plattenbelag nicht
geschlossen werden und sind zur Ansetzfläche
auszukratzen; nach Fertigstellung der Arbeiten
sämtliches Plattenmaterial bis zur Bauabnahme
abzudecken und vor der Abnahme gründlich zu reinigen.
Für etwaige Schäden haftet der Auftragnehmer.

Die Fliesenpositionen sind inkl. Fliesenkleber,
Zuschnitte, Verlegen und Verfugen ausgeschrieben.
Zusätzliche Schnitte werden nicht vergütet
Bei Plattenbelägen die bedingt der Stärke oder des
Formates im buttering floating Verfahren verlegt werden
müssen ist dies in die Positionen einzurechnen.

Die Ausführung der Sockelleisten wird zeitversetzt zur
Ausführung kommen, auch das nachträgliche Anarbeiten an
die Türzargen ist in in die Einheitspreise
einzurechnen.

**01.01.0010 Dokumentationsunterlagen**
Erstellung der Dokumentationsunterlagen in
2-facher Ausfertigung.
Zusammenstellung der am Bau verwendeten Materialien mit
Systemangaben, zugehörige Datenblätter,
Zulassungsbescheide, Prüfbücher und
Produktbeschreibungen.
Die Unterlagen müssen bei Stellung der Schlussrechnung
vorliegen.
Menge: 1,000 psch

**01.01.0020 Messung der Feuchte des Untergrundes (Estrich)**
Prüfen des Feuchtigkeitsgehaltes
des Betonuntergrundes mit dem CM-Gerät
gemäß DAfStb-Richtlinie "Schutz und
Instandsetzung von Betonbauteilen,
Ausgabe 10-2001, Teil 3, Anhang F"
Die Ergebnisse sind zu protokollieren.
Die Messprotokolle sind dem AG vorzulegen.
Menge: 1,000 psch

**01.01.0030 Estrich verharzen**
Risstränkung und Vernadelung mit Injektionsharz.
An waagrechten Flächen vorhandene Estichfugen
(Zementestrich mit Fussbodenheizung) und Risse über 0,2
mm auf mindestens 6 mm mit einem Trennschleifer
aufweiten, rechtwinklig zu den aufgeweiteten Rissen
mindestens 8 mm breite Nuten schneiden.
Länge der Nut: ca. 10-15 cm
Abstand: ca. alle 25-30 cm
Tiefe: ca. 1/3 - 1/2 Risstiefe.
2-komponentiges Injektionsharz vorfüllen,
Rundeisen d= 6mm einschlagen,
Riss- und Querrillen mit Harz bis zur Sättigung
ausfüllen. Bei nachfolgender Beschichtung oder Estrich
getränkten Riss mit Quarzsand der Körnung 0,4 bis 0,7mm
satt abstreuen. Die Risse müssen mind. bis zu einer
Tiefe von 5 mm bzw. der 15-fachen Rissbreite gefüllt
werden (kleinerer Wert ist maßgebend).
Für nachfolgende Anstriche, Versiegelungen oder
belassen der Fläche überstehendes Harz erhärten
lassen und mit Winkelschleifer planschleifen.

Angebotenes Fabrikat; Typenbezeichnung

 ____________________
 (vom Bieter einzutragen)
Menge: 20,000 m

**01.01.0040 Randstreifen**
Abschneiden und Entfernen der Randstreifen über
Estrichoberkante + Fliesenstärke.
Menge: 920,000 m

**01.01.0050 Staubfreimachen Boden**
Staubfreimachen des Unterbodens, Zementestrich, durch
kehren und saugen.
Menge: 985,000 m2

**01.01.0060 Staubfreimachen Wand**
Staubfreimachen der Wände aus Trockenbau und verputzten
Ziegelwänden.
Menge: 672,000 m2

**01.01.0070 Estrich schleifen**
Vollflächiges anschleifen des bestehenden
Zementestrich. Der
Estrich ist von sämtlichen haftungsmindernden Schichten
zu
befreien, bis ein belegreifer Untergrund vorliegt, als
Vorbereitung des Untergrundes. Die Flächen sind nach
Abschluss der Schleifarbeiten mittels Staubsauger zu
reinigen.

Die Position kommt nicht bei den Positionen zum Tragen
in
denen die Untergrundvorbereitung mit ausgeschrieben
ist.

Der Abfall wird Eigentum des Arbeitnehmers und ist zu
entsorgen.
Menge: 985,000 m2

**01.01.0080 Voranstrich**
Grundieren von saugfähigen zementären Untergründen
Zementestrich, verputztes Mauerwerk, gespachtelte
Stahlbetonwände, Trockenbauwände. Gereinigte
Untergründe mit verdünnter modifizierter Acrylharz-
Dispersion grundieren.
Bei Bodenflächen Pfützenbildung vermeiden, Grundierung
zu einem hornartigen Film trocknen lassen.

Angebotenes Fabrikat / Typenbezeichnung:

 ____________________
 (vom Bieter einzutragen)
Menge: 2079,000 m2

**01.01.0090 Ausgleichen der Bodenflächen**
Ausgleichen der Bodenflächen bei denen die
Maßtoleranzen
nach DIN 18202 überschritten werden. Es muss eine
belegereife Fläche für großformatige Plattenbeläge
mittels
Ausgleichsspachtelung hergestellt werden.

Die Flächen müssen im Vorfeld mit der Bauleitung und
der
Estrichfirma begutachtet und festgelegt werden.
Ausführung unter Vorbehalt.
Menge: 100,000 m2

**01.01.0100 Ausgleich der Wandflächen**
Ausgleichen der Wandflächen bei denen die Maßtoleranzen
nach DIN 18202 überschritten werden. Es muss eine
belegereife Fläche für großformatige Plattenbeläge
mittels
Ausgleichsspachtelung hergestellt werden.

Die Flächen müssen im Vorfeld mit der Bauleitung und
der
Putzfirma begutachtet und festgelegt werden.
Ausführung unter Vorbehalt.
Menge: 100,000 m2

**01.01.0110 Abspachtelung im Bereich der Türen und Übergänge**
Höhenausgleich im Bereich der Türen und Übergänge
bis 12 mm mit einer zementären, standfesten
Spachtelmasse, sowie nachfolgendes Vorstreichen zur
Erzielung der Haftung nachfolgender Spachtelschichten
mit einer lösemittelfreien Dispersionsgrundierung.

Eigenschaften
+ Brandverhalten A1fl gemäß DIN EN 13501-1
+ Schnell trocknend
+ Hydraulisch abbindend
+ GISCODE ZP1/zementhaltige Produkte, chromatarm
+ EMICODE EC 1 PLUS / Sehr emissionsarm
+ DE-UZ 113 / Blauer Engel

Angebotenes Fabrikat; Typenbezeichnung:

 ____________________
 (vom Bieter einzutragen)
Menge: 20,000 m2

**01.01.0120 Abkleben der Flächen mit Tetra Pak**
Abdecken von fertiggestellten Bodenflächen mit Tetra
Pak Papier. Inkl. Verklebungen. Die Abdeckungen sind
nach Anweisung der Bauleitung wieder rückstandslos zu
entfernen.
Menge: 985,000 m2

#### Hierarchiestuf 01.02 Abdichtung

**01.02.0010 Abdichtungsanschluss an Bodenabläufe**
Abdichtungsanschluss an Bodenabläufe:
Aufstockelement des Bodenablaufes ausrichten und mit
Vergussmörtel aus Epoxidharz und feuergetrocknetem
Quarzsand grob und fein im Mischungsverhältnis 1:1:1
nach Raumteilen kapillardicht und schwindfrei
vergießen. Die Oberfläche des Vergusses ist abzusanden.
Anschließen der Verbundabdichtung an den
Andichtungsflansch des Aufstockelementes unter Einlage
von alkalibeständigem Glasgittergewebe als Verstärkung.
Verbrauch Vergussmasse: ca. 5 dm³.

Angebotenes Fabrikat / Typenbezeichnung:

 ____________________
 (vom Bieter einzutragen)
Menge: 5,000 St

**01.02.0020 Zulage für Mehrverbrauch von Vergußmaterial**
Zulage zu Pos. 01.02.0010  für Mehrverbrauch von
Vergußmaterial.
Es ist der gesamte Mehraufwand und Materialverbrauch
einzurechnen. Abrechnung nach dm³ bzw. Liter.
Menge: 20,000 l

**01.02.0030 Dichtband**
Liefern und einbauen von Dichtband.
Hochelastisches, gewebekaschiertes Sicherheitsdichtband
über Anschluss- und Bewegungsfugen, über Übergang Boden
zu Wand, sowie Wandecken mit Verbundabdichtung fixieren
und anschließend vollflächig überdecken. Stöße
überlappt ausführen

Band ist anschließend nochmal mit Sicherheits-
Dichtschlämme, wie in diesem Titel beschrieben, zu
überspachteln. Alle Dichtbänder vollständig und über
die Ränder hinaus mit Abdichtungsmaterial überarbeiten.

Angebotenes Fabrikat / Typenbezeichnung:

 ____________________
 (vom Bieter einzutragen)
Menge: 601,000 m

**01.02.0040 Innen- und Außenecken**
Zulage zu Pos. 01.02.0030 liefern und einbauen von
vorgefertigten Innen- und Außenecken.
Einbau wie in Grundposition beschrieben.
Menge: 106,000 St

**01.02.0050 Dichtmanschette mit Lieferung 10 x 10**
Liefern und fachgerechtes Einarbeiten in die
Flächenabdichtung von Dichtmanschetten.

Spezial Dichtmanschette mit elastischer Flex-Zone
10 x 10

Angebotenes Fabrikat / Typenbezeichnung:

 ____________________
 (vom Bieter einzutragen)
Menge: 88,000 St

**01.02.0060 Dichtmanschette mit Lieferung 15 x 15**
Liefern und fachgerechtes Einarbeiten in die
Flächenabdichtung von Dichtmanschetten.

Spezial Dichtmanschette mit elastischer Flex-Zone
15 x 15 (Innendurchmesser 32 - 55mm)

Angebotenes Fabrikat / Typenbezeichnung:

 ____________________
 (vom Bieter einzutragen)
Menge: 73,000 St

**01.02.0070 Dichtmanschette mit Lieferung 22 x 22**
Liefern und fachgerechtes Einarbeiten in die
Flächenabdichtung von Dichtmanschetten.

Spezial Dichtmanschette mit elastischer Flex-Zone
22 x 22 (Innendurchmesser 70 - 110mm)

Angebotenes Fabrikat / Typenbezeichnung:

 ____________________
 (vom Bieter einzutragen)
Menge: 36,000 St

**01.02.0080 WC-Dichtmanschette**
Liefern und fachgerechtes Einarbeiten in die
Flächenabdichtung von WC-Dichtmanschetten.

Spezial Dichtmanschette mit vier flexiblen Dehnzonen
zum sicheren Abdichten der Rohrdurchführungen von WC-
Anlagen.
Abmessung: ca. 360 x 345 mm

Angebotenes Fabrikat / Typenbezeichnung:

 ____________________
 (vom Bieter einzutragen)
Menge: 33,000 St

**01.02.0090 Abdichtungsabschluss an Mischarmaturen**
Die Verbundabdichtung an Unterputz Mischarmaturen mit
Festflansch unter Einlage von alkalibeständigem
Glasgittergewebe als Verstärkung anschließen.
PVC-Flansch mit Aceton gründlich reinigen. Fette, lose
Teile
und andere haftungsmindernde Stoffe restlos entfernen.
Die Oberfläche muss trocken sein. Grundieren des
Flansches mit zweikomponentiger Epoxidharz-Grundierung
und absanden mit feuergetrocknetem Quarzsand Ø 0,4 -
0,8 mm als Vorbereitung zur Aufnahme der
Verbundabdichtung.

Verarbeitung und Schichtdicken nach Herstellerangaben.

Angebotenes Fabrikat / Typenbezeichnung:

 ____________________
 (vom Bieter einzutragen)
Menge: 4,000 St

**01.02.0100 2K Dichtschlämme W-1-I Wand**
Liefern und einbauen einer Abdichtung der Wandflächen
im Verbund nach ZDB Merkblatt.

Für das Abdichtungsmaterial ist das allgemeine
bauaufsichtliche Prüfzeugnis (abP) vorzulegen.

Aufbringen der flexiblen, zementären Sicherheits-
Dichtschlämme
in zwei Arbeitsgängen gemäß ZDB-Merkblatt. Der Auftrag
jeder Schicht muss fehlstellenfrei und in gleichmäßiger
Dicke erfolgen. Aufträge jeweils trocknen lassen.
Wassereinwirkungsklasse W-1 I

Verarbeitung und Schichtdicken nach Herstellerangaben.

Einbauort: WC Bereiche, Putzräume, Vormauerungen
Waschbecken Klassenzimmer

Angebotenes Fabrikat / Typenbezeichnung:

 ____________________
 (vom Bieter einzutragen)
Menge: 672,000 m2

**01.02.0110 2K Dichtschlämme W-1-l Boden**
Liefern und einbauen einer Abdichtung der Bodenflächen
im Verbund nach ZDB Merkblatt
Sockelbereiche sind bis auf 5 cm ü. OKFFB abzudichten.

Für das Abdichtungsmaterial ist das allgemeine
bauaufsichtliche Prüfzeugnis (abP) vorzulegen.

Aufbringen der zementären Sicherheits-Dichtschlämme
in zwei Arbeitsgängen gemäß ZDB-Merkblatt. Der Auftrag
jeder Schicht muss fehlstellenfrei und in gleichmäßiger
Dicke erfolgen. Aufträge jeweils trocknen lassen.
Wassereinwirkungsklasse W-1 I

Verarbeitung und Schichtdicken nach Herstellerangaben.

Einbauort: WC Bereiche, Putzräume

Angebotenes Fabrikat / Typenbezeichnung:

 ____________________
 (vom Bieter einzutragen)
Menge: 184,000 m2

**01.02.0120 2K Dichtschlämme W-2-l Wand**
Liefern und einbauen einer Abdichtung der Wandflächen
im Verbund nach ZDB Merkblatt.

Für das Abdichtungsmaterial ist das allgemeine
bauaufsichtliche Prüfzeugnis (abP) vorzulegen.

Aufbringen der flexiblen, zementären Sicherheits-
Dichtschlämme
in zwei Arbeitsgängen gemäß ZDB-Merkblatt. Der Auftrag
jeder Schicht muss fehlstellenfrei und in gleichmäßiger
Dicke erfolgen. Aufträge jeweils trocknen lassen.
Wassereinwirkungsklasse W-2 I

Verarbeitung und Schichtdicken nach Herstellerangaben.

Einbauort: Waschräume

Angebotenes Fabrikat / Typenbezeichnung:

 ____________________
 (vom Bieter einzutragen)
Menge: 36,000 m2

**01.02.0130 2K Dichtschlämme W-3-l Boden**
Liefern und einbauen einer Abdichtung der Bodenflächen
im Verbund nach ZDB Merkblatt
Sockelbereiche sind bis auf 5 cm ü. OKFFB abzudichten.

Für das Abdichtungsmaterial ist das allgemeine
bauaufsichtliche Prüfzeugnis (abP) vorzulegen.

Aufbringen der zementären Sicherheits-Dichtschlämme
in zwei Arbeitsgängen gemäß ZDB-Merkblatt. Der Auftrag
jeder Schicht muss fehlstellenfrei und in gleichmäßiger
Dicke erfolgen. Aufträge jeweils trocknen lassen.
Wassereinwirkungsklasse W-3 I

Verarbeitung und Schichtdicken nach Herstellerangaben.

Einbauort: Waschräume

Angebotenes Fabrikat / Typenbezeichnung:

 ____________________
 (vom Bieter einzutragen)
Menge: 13,000 m2

#### Hierarchiestuf 01.03 Fliesen- und Plattenlegearbeiten

**01.03.0010 Bodenbelag 60x60**
Bodenbelag in sämtlichen Bereichen (in allen
Geschossen)
verlegt auf Zementestrich
Format ca. 60/60 cm,

Feinsteinzeugplatten 1. Sortierung, nach
Herstellerangaben im Buttering- / Floatingverfahren
hohlraumfrei verlegen auf vorhandenem Estrich mittels
hydraulisch erhärtendem, flexiblem C2 TE S2 gemäß DIN
EN 12004 im Fugenschnitt verlegen und verfugen.
Verfugen der Fliesenflächen mit hochfestem, hydraulisch
schnell erhärtendem, einkomponentigem Fugenmörtel auf
Feinstzementbasis.
Fugenmörtel mit hoher Abriebfestigkeit CG2 WA gemäß DIN
EN 13888

Flexmörtel: nach DIN EN 12004 /
Hochkunststoffvergüteter Dünnbettmörtel C2 TE S2

Angebotenes Fabrikat; Typenbezeichnung:

 ____________________
 (vom Bieter einzutragen)

Fabrikat Belag: Bodenfliese nach DIN EN 14411
 Gruppe B 1a
 Kalibriert 1. Sortierung
 Mit rektifizierten Kanten

Oberfläche: Durchgefärbtes Feinsteinzeug in matter
Betonoptik mit Bänderung in Längsrichtung.
 Stärke ca. 10,0 mm
 R 10 B

Angebotenes Fabrikat:

 ____________________
 (vom Bieter einzutragen)

Angebotene Serie:

 ____________________
 (vom Bieter einzutragen)

Materialpreis der Fliese:

 ____________________
 (vom Bieter einzutragen)

Fuge: Fugenmörtel mit hoher Abriebfestigkeit CG2 WA
gemäß DIN EN 13888

Angebotenes Fabrikat / Typenbezeichnung:

 ____________________
 (vom Bieter einzutragen)

Das Anarbeiten an Bodenabläufe, Rinnen, Gullys,
Installationen, Elektroeinbauten ist in gesonderten
Positionen als Zulage ausgeschrieben. Ansetzarbeiten,
Teilungsschnitte, Anarbeiten an aufgehende Wände,
Fugenprofile und Stützen wird nicht gesondert vergütet
und ist in die Position mit einzurechnen.
Menge: 197,000 m2

**01.03.0020 Sockelleisten Feinsteinzeug**
Liefern und einbauen von Sockelstücken passend zu
vorbeschriebenem Bodenbelag Pos: 01.03.0010 inkl. aller
Anpassarbeiten.

Modul: ca. 600 x 50 x 10 mm mit Rundung
 nicht  aus Platte geschnitten
Verlegung hohlraumfrei nach Herstellerangaben.

Flexmörtel: nach DIN EN 12004

Angebotenes Fabrikat; Typenbezeichnung:

 ____________________
 (vom Bieter einzutragen)

In den Einheitspreis sind sämtliche Arbeiten und der
Mehraufwand für die Anpassarbeiten einzurechnen.
Ein Mehraufwand für zeitversetzte Ausführung zwecks
Türzargen oder andere Einbauten wird nicht vergütet.
Der obere Abschluss zur Wand ist mit Acryldichtstoff zu
verfugen.
Die Acrylfuge ist mit in die Position einzurechnen, die
Silikonfuge zwischen Boden und Sockelleiste wird in
separater Position abgerechnet.
Menge: 394,000 lfm

**01.03.0030 Wandbelag 20x60 in Sanitärkernen**
Wandbelag in den WCs, Waschräumen und Putzräume

Steingut Format ca. 20/60 cm, Format liegend
1. Sortierung, im Dünnbettverfahren auf
Verbundabdichtung im Fugenschnitt verlegen mit
hydraulisch erhärtendem, flexiblem Dünnbettmörtel C2 TE
S1 gemäß DIN EN 12004
und mit hochfestem, hydraulisch schnell erhärtendem,
einkomponentigem Fugenmörtel auf Feinstzementbasis,
fachgerecht verfugen.

Flexmörtel: (nach DIN EN 12004) / Dünnbettmörtel C2 TE
S1

Angebotenes Fabrikat; Typenbezeichnung:

 ____________________
 (vom Bieter einzutragen)

Fabrikat Belag: Wandfliese nach DIN EN 14411
 Gruppe B III b gl

Oberfläche: glasiert
 Stärke ca. 9,5 mm
 Farbe weiß / matt

Angebotenes Fabrikat:

 ____________________
 (vom Bieter einzutragen)

Angebotene Serie:

 ____________________
 (vom Bieter einzutragen)

Materialpreis der Fliese:

 ____________________
 (vom Bieter einzutragen)

Fuge: Fugenmörtel mit hoher Abriebfestigkeit CG2 WA
 nach DIN EN 13888 oder gleichwertig

Angebotenes Fabrikat / Typenbezeichnung:

 ____________________
 (vom Bieter einzutragen)

Das Anarbeiten an Installationen, Elektroeinbauten ist
in gesonderten Positionen als Zulage ausgeschrieben.
Ansetzarbeiten, Teilungsschnitte, Anarbeiten an
aufgehende Wände, Fugenprofile und Stützen wird nicht
gesondert vergütet und ist in die Position mit
einzurechnen.
Menge: 591,000 m2

**01.03.0040 Wandbelag 20x60 für Vormauerungen in Klassenzimmer**
Wandbelag für die Waschbecken Vormauerungen  in den
Klassenzimmer

Steingut Format ca. 20/60 cm, Format liegend
1. Sortierung, im Dünnbettverfahren auf
Verbundabdichtung im Fugenschnitt verlegen mit
hydraulisch erhärtendem, flexiblem Dünnbettmörtel C2 TE
S1 gemäß DIN EN 12004
und mit hochfestem, hydraulisch schnell erhärtendem,
einkomponentigem Fugenmörtel auf Feinstzementbasis,
fachgerecht verfugen.

Flexmörtel: (nach DIN EN 12004) / Dünnbettmörtel C2 TE
S1

Angebotenes Fabrikat; Typenbezeichnung:

 ____________________
 (vom Bieter einzutragen)

Fabrikat Belag: Wandfliese nach DIN EN 14411
 Gruppe B III b gl

Oberfläche: glasiert
 Stärke ca. 9,5 mm
 Farbe weiß / matt

Angebotenes Fabrikat:

 ____________________
 (vom Bieter einzutragen)

Angebotene Serie:

 ____________________
 (vom Bieter einzutragen)

Materialpreis der Fliese:

 ____________________
 (vom Bieter einzutragen)

Fuge: Fugenmörtel mit hoher Abriebfestigkeit CG2 WA
 nach DIN EN 13888 oder gleichwertig

Angebotenes Fabrikat / Typenbezeichnung:

 ____________________
 (vom Bieter einzutragen)

Das Anarbeiten an Installationen, Elektroeinbauten ist
in gesonderten Positionen als Zulage ausgeschrieben.
Ansetzarbeiten, Teilungsschnitte, Anarbeiten an
aufgehende Wände, Fugenprofile und Stützen wird nicht
gesondert vergütet und ist in die Position mit
einzurechnen.
Menge: 81,000 m2

**01.03.0050 Zulage Anarbeiten an Sanitärgegenstand**
Zulage für in diesem Titel beschriebe Wandfliesen Pos.
01.03.0030für das Anarbeiten an
Installationsgegenstände bzw. deren Zu- und
Ablaufleitungen:

z.B:
Waschbeckeninstallation
Toilette
Pissoir

In die Position ist der Preis für alle Zu- und
Ableitungen je Sanitärgegenstand einzurechnen.
Abrechnung je Stück Sanitärgegenstand.
Menge: 100,000 St

**01.03.0060 Zulage Anarbeiten an Mischarmatur**
Zulage für in diesem Titel beschriebene Wandfliesen für
das Anarbeiten an Mischarmaturen Dusche

Abrechnung je Stück Mischarmatur.
Menge: 4,000 St

**01.03.0070 Zulage Anarbeiten an Elektrodosen**
Zulage für in diesem Titel beschriebe Wandfliesen für
das Anarbeiten an Hohlwand Elektrodosen

Abrechnung je Stück Hohlwanddose
Menge: 77,000 St

**01.03.0080 Zulage Anarbeiten an Kabelauslass**
Zulage für in diesem Titel beschriebe Wandfliesen für
Erstellung eines Kabelauslasses

Abrechnung je Stück Kabelauslass
Menge: 45,000 St

**01.03.0090 Zulage Anarbeiten an Drückerplatte**
Zulage für in diesem Titel beschriebe Wandfliesen für
das Anarbeiten an Drückerplatte

Abrechnung je Stück Drückerplatte
Menge: 47,000 St

**01.03.0100 Zulage Anarbeiten an Bodenablauf**
Zulage für in diesem Titel beschriebe Bodenfliese für
das Anarbeiten an Bodenabläufe

Abrechnung je Stück Gully
Menge: 5,000 St

**01.03.0110 Zulage Wandbelag Türlaibungen**
Zulage für in diesem Titel beschriebe Wandfliesen für
das Fliesen der Türlaibungen.

Ausführung für Laibungstiefen von ca. 10 cm bis 35 cm

Abrechnung erfolgt nach lfm
Menge: 101,000 lfm

**01.03.0120 Reservefliesen P 10**
Reservefliesen aus Pos. 01.03.0010 zum Einlagern den
Bauherrn übergeben, bzw. an einem ausgewiesenen Platz
einlagern.
Es werden nur ganze verschlossenen Pakete vergütet.
Abrechnung je Stück Verpackungseinheit bzw. Paket.
Menge: 10,000 St

**01.03.0130 Reservefliesen P 20**
Reservefliesen (Sockelleiste) aus Pos. 01.03.0020  zum
Einlagern den Bauherrn übergeben, bzw. an einem
ausgewiesenen Platz einlagern.
Es werden nur ganze verschlossenen Pakete vergütet.
Abrechnung je Stück Verpackungseinheit bzw. Paket.
Menge: 4,000 St

**01.03.0140 Reservefliesen P 30**
Reservefliesen aus Pos. 01.03.0030 zum Einlagern den
Bauherrn übergeben, bzw. an einem ausgewiesenen Platz
einlagern.
Es werden nur ganze verschlossenen Pakete vergütet.
Abrechnung je Stück Verpackungseinheit bzw. Paket.
Menge: 10,000 St

#### Hierarchiestuf 01.04 Fensterlaibungen

**01.04.0010 Höhenausgleich**
Erhöhen der bestehenden Fensterbrüstung im Bereich der
horizontalen Fensterlaibungen.
Höhe bis 3 cm, Tiefe bis ca. 60 cm
Menge: 17,000 lfm

**01.04.0020 Brüstungslaibung gefliest**
Fliesen der Fensterbrüstung bzw. Fensterlaibungen im
gleichen Material wie
Wandbelag aus Pos. 01.03.0030 beschrieben, inkl. Kleber
und Verfugung.
Das Setzen eines Edelstahl-Eckprofils (L) an der
Vorderkante der Brüstung wird in separater Position
abgerechnet.

Ausführung für Laibungstiefen von ca. 20 cm bis 60 cm
sowie senkrechte Ausführung der Laibungsbekleidung ca.
40cm

Einzellängen Fenster wie nachfolgend aufgelistet:
 3 Stück jeweils ca. 2m lang
 3 Stück ca 1,01m lang
 6 Stück ca 51cm lang
 3 Stück ca 1,51m lang .

Abrechnung erfolgt nach lfm.
Menge: 30,000 lfm

**01.04.0030 Eckschutzschiene**
Setzen einer Echschutzschiene aus Edelstahl als
Abschluss an
der Vorderkante der Brüstung.

Abrechnung nach lfm.

Angebotenes Fabrikat / Typenbezeichnung:

 ____________________
 (vom Bieter einzutragen)
Menge: 30,000 lfm

#### Hierarchiestuf 01.05 Zubehör

**01.05.0010 Zulage Außenecken Edelstahl L Winkel**
Ausbildung von Außenecken mit geeignetem Edelstahl-
Kantenprofil bei vorbeschriebenen
Fliesenbelägen.

Kantenschutz für Wandaußenecken an Fliesenbelägen
Die Sichtfläche des Profils bildet eine rechtwinklige
Außenecke der Fliesenbeläge.
Durch den integrierten Fugensteg wird eine definierte
Fugenkammer zur Fliese vorgegeben.
Belagsabschluss- oder Eckprofil mit trapezförmig
gelochtem Befestigungsschenkel und rechtwinkliger
Sichtfläche

Form kantig
Farbe silber
Material Edelstahl V2A
Typ Abschlussschiene

Angebotenes Fabrikat:
 ____________________
 (vom Bieter einzutragen)
Menge: 95,000 lfm

**01.05.0020 Zulage Außenecken Formstück Edelstahl Formstahl**
Zulage zu vorbeschriebenem Kantenprofil, Position
01.05.0010 Fertigteilecken links und rechts sowie Außen
-
und Innenecken aus Edelstahl als Formstücke.
Abrechnung pro Stück.

Angebotenes Fabrikat:
 ____________________
 (vom Bieter einzutragen)
Menge: 5,000 St

**01.05.0030 Zulage zu Bodenbelag Übergänge**
Ausbildung von Bodenübergängen bei Materialwechsel mit
geeignetem Edelstahl-Kantenprofil.

Belagsabschluss- und Kantenschutzprofil
aus Edelstahl 1.4301 (V2A)
mit trapezförmig gelochtem Befestigungsschenkel
und einem 87°-Winkel anschließenden Abschlussschenkel
mit doppelt gefalzter Kopfausbildung aus
Edelstahl-Bandmaterial,
in unterschiedlichen Längen nach Bedarf,
liefern und unter Beachtung der Herstellerangaben
fachgerecht einbauen.

Angebotenes Fabrikat:
 ____________________
 (vom Bieter einzutragen)
Menge: 18,000 lfm

**01.05.0040 Zulage zu Bodenbelag Übergänge, unterschiedliche Höhen**
Ausbildung von Bodenübergang mit unterschiedlichen
Höhen mit geeignetem Edelstahl-Kantenprofil. ("Reno-U)

Angebotenes Fabrikat:
 ____________________
 (vom Bieter einzutragen)
Menge: 5,000 lfm

**01.05.0050 Liefern und Einbauen von Dehnfugenprofilen in den Bodenbelag**
Liefern und einbauen von Dehnfugenprofilen in den
Bodenbelag

Bewegungsfugenprofil mit trapezförmig gelochten
Befestigungsschenkeln und in einer U-förmigen
Profilkammer, befestigten 11 mm breiten Bewegungszone
aus thermoplastischem Elastomer mit seitlich
angeordneten Metallprofilen liefern und unter Beachtung
der Herstellerangaben fachgerecht einbauen.
Der Einbau von Fugenkreuz-Einlagen ist in die
Einheitspreise einzurechnen.

Artikeltyp: Bewegungsfugenprofil
Breite: 15 mm
Farbe: grau, RAL 7030
Profilhöhe:  für 10mm Fliesenbelag
Material: Aluminium

Angebotenes Fabrikat:
 ____________________
 (vom Bieter einzutragen)
Menge: 46,000 lfm

**01.05.0060 Revisionsklappe 20/20**
Revisionsklappe aus verzinktem Stahlblech, weiß
lackiert oder pulverbeschichtet, oberflächenfertig
einschl. Winkelrahmenabschluss liefern und in
Fliesenbelag einarbeiten inkl. umlaufendem
Silikonanschluss inkl. Aushängesicherung und Schließung
mittels Vierkant.
Größe der Klappe: 20 x 20 cm.
Menge: 5,000 St

**01.05.0070 Revisionsklappe 30/30**
Revisionsklappe aus verzinktem Stahlblech, weiß
lackiert oder pulverbeschichtet, oberflächenfertig
einschl. Winkelrahmenabschluss liefern und in
Fliesenbelag einarbeiten inkl. umlaufendem
Silikonanschluss inkl. Aushängesicherung und Schließung
mittels Vierkant.
Größe der Klappe: 30 x 30 cm.
Menge: 5,000 St

**01.05.0080 Bewegungsfuge mit Silikon-Fugendichtstoff**
Ausbilden einer Bewegungsfuge mit
Silikon-Fugendichtstoff, essigsäurevernetzend
Eck-, Anschluss- und Bewegungsfugen mit elastischem
Dichtstoff ausspritzen, einschließlich
aller Nebenarbeiten.
Farbton passend zum Belag,
Fugenquerschnitt ca. 5/5 mm.

Angebotenes Fabrikat; Typenbezeichnung:

 ____________________
 (vom Bieter einzutragen)
Menge: 1014,000 lfm

**01.05.0090 Bewegungsfuge mit Acryl-Fugendichtstoff**
Ausbilden einer Bewegungsfuge mit
Acryl- Fugendichtstoff, überputz und überstreichbar
Eck-, Anschluss- und Bewegungsfugen mit elastischem
Dichtstoff ausspritzen, einschließlich
aller Nebenarbeiten.
Farbton weiß
Fugenquerschnitt ca. 5/5 mm.

Angebotenes Fabrikat; Typenbezeichnung:

 ____________________
 (vom Bieter einzutragen)
Menge: 396,000 lfm

#### Hierarchiestuf 01.06 Reinstreifer

**01.06.0010 Abdichtung im Bereich des Reinstreifers**
Liefern und einbauen einer Abdichtung der Bodenflächen
im Verbund im Bereich der Reinstreifer nach ZDB
Merkblatt

Für das Abdichtungsmaterial ist das allgemeine
bauaufsichtliche Prüfzeugnis (abP) vorzulegen.

Aufbringen der zementären Sicherheits-Dichtschlämme
in zwei Arbeitsgängen gemäß ZDB-Merkblatt,
Wassereinwirkungsklasse W-2 I

Verarbeitung und Schichtdicken nach Herstellerangaben.

Angebotenes Fabrikat / Typenbezeichnung:

 ____________________
  (vom Bieter
einzutragen)

Es sind die Vertiefungen sowie der Umgriff bis zu 50 cm
mit Dichtschlämme nach Herstellervorschriften
einzubauen.
Im Bereich des Höhensprungs ist ein Dichtband
einzuarbeiten.
Das Dichtband, Ausführung wegen Kleinflächen usw. sind
in den Einheitspreis ein zurechnen.
Menge: 4,000 m2

**01.06.0020 Reinstreifer ca. 1,60 x 1,00 m**
Liefern und einbauen von Reinstreifern mit Winkelzargen
,
EG_007 und EG_009
Größe: ca. 1,60 m x 1,00 m, bestehend aus:

-  witterungsbeständiger Rauhaarrippstreifen
-  verwindungssteife Alu-Trägerprofile
-  Einbaurahmen aus Aluminium

Winkelrahmen zunächst montieren. Reinstreifer zu einem
späteren Zeitpunkt nach gesonderter Terminabstimmung
einbauen.

Angebotenes Fabrikat; Typenbezeichnung:

 ____________________
 (vom Bieter einzutragen)

Das umlaufende Anarbeiten und sämtlicher Mehraufwand
des Bodenbelags ist in den EP einzurechnen.
Menge: 2,000 St

#### Hierarchiestuf 01.07 Bestandsmaterial Fliesen Flure

**01.07.0010 Fliesen Quadrat anthrazit**
Bodenbelag in den Bereichen der Flure im Erdgeschoss.

Verlegung gemäß 01.08.0010

Format ca. 16/16 cm

Fabrikat Belag: Bestandsfliesen
 Steinzeugfliesen
 Stärke ca. 19mm

Oberfläche: durchgefärbtes Steinzeug
Menge: 51,000 m2

**01.07.0020 Fliesen Achteck beige**
Bodenbelag in den Bereichen der Flure im Erdgeschoss.

Verlegung gemäß 01.08.0010

Format ungleichschenkliges Achteck ca. 16/16 cm,

Fabrikat Belag: Bestandsfliesen
 Steinzeugfliesen
 Stärke ca. 19mm

Oberfläche: durchgefärbtes Steinzeug
Menge: 98,000 m2

**01.07.0030 Fliesen Quadrat beige**
Bodenbelag in den Bereichen der Flure im Erdgeschoss.

Verlegung gemäß 01.08.0010

Format Achteck ca. 16/16 cm,

Fabrikat Belag: Bestandsfliesen
 Steinzeugfliesen
 Stärke ca. 19mm

Oberfläche: durchgefärbtes Steinzeug
Menge: 15,000 m2

#### Hierarchiestuf 01.08 Verlegung Bestandsfliesen Flure

*Hinweis*
Transport für Wiedereinbau

Zum vorgesehenen Ausführungszeitpunkt sind die zuvor
fachgerecht eingelagerten Bestandsfliesen für den
Wiedereinbau vorzubereiten.
Die Fliesen werden, in Kisten gelagert, von Seiten des
Bauhofs vor der Schule zur Verfügung gestellt.
Anschließend  sind die Fliesen möglichst  schonend und
beschädigungsfrei zum Einbauort zu transportieren, zu
sortieren und für die Verlegung bereitzustellen.
Während sämtlicher Transport-, Lagerungs- und
Verlegearbeiten ist ein sorgfältiger und
materialschonender Umgang mit den historischen Fliesen
sicherzustellen.

Materialprüfung

Vor dem Wiedereinbau sind sämtliche Bestandsfliesen
einzeln zu sichten, nach Farbe und Größe zu sortieren
und hinsichtlich ihres Erhaltungszustandes zu prüfen.
Dabei ist zu beurteilen, ob die jeweiligen Fliesen für
einen Wiedereinbau geeignet sind.
Fliesen mit Schäden, die eine fachgerechte Verlegung
oder die dauerhafte Gebrauchstauglichkeit
beeinträchtigen, sind einzeln zu betrachten und
gegebenenfalls auszusondern.
Die Entscheidung über die Wiederverwendbarkeit hat
unter Berücksichtigung des denkmalpflegerischen
Erhaltungsziels sowie der technischen Anforderungen an
den Belag zu erfolgen. Eine Einweisung dazu, welche
Fliesen für die Wiederverwendung geeignet sind, wird zu
Beginn der Ausführung gemeinsam mit dem Bauherrn, dem
Bauleiter und der ausführenden Firma auf der Baustelle
festgelegt. Ausgesonderte Fliesen sind zu dokumentieren
und bis zur weiteren Entscheidung aufzubewahren.
Beschädigte oder fehlende Fliesen sind gemäß den
projektbezogenen Vorgaben durch geeignete
Ergänzungsstücke aus dem Neumaterial zu ersetzen
Die Materialprüfung ist in die Verlegepositionen mit
einzukalkulieren.

Ersatzmaterial

Fehlende oder beschädigte Fliesenflächen, die nicht
wiederverwendet werden können, sind entsprechend den
Abstimmungen mit dem Landesamt für Denkmalpflege durch
gleichartiges Ersatzmaterial zu ergänzen.
Geringfügige farbliche Abweichungen zwischen dem
Ersatzmaterial und den vorhandenen Bestandsfliesen sind
bei der Verlegung so zu berücksichtigen, dass keine
Durchmischung innerhalb zusammenhängender Flächen
erfolgt.
Bestands- und Ersatzmaterial sind in klar abgegrenzten
Bereichen anzuordnen, um ein einheitliches
Erscheinungsbild der jeweiligen Fläche zu
gewährleisten.

Wiedereinbau

Das wiederverwendbare Bestandsmaterial der insgesamt
drei Bestandsflure ist im Flurbereich des Erdgeschosses
einzubauen.
Der Wiedereinbau der Bestandsfliesen hat unter
Berücksichtigung des historischen Fliesenbildes zu
erfolgen.
Es ist sicherzustellen, dass das vorhandene Fliesenbild
hinsichtlich Verlegeart, Farbverteilung, Verband und
Erscheinungsbild soweit wie möglich originalgetreu
rekonstruiert wird.
Die vorhandene Menge an Bestandsfliesen ist nach der
Materialprüfung zunächst vorrangig im Erdgeschoss zu
verbauen.
Anschließend ist der verbleibende Fliesenbestand zu
ermitteln und hinsichtlich seiner weiteren Verwendung
zu bewerten.
Sollte die vorhandene Menge an Bestandsfliesen
ausreichen, um ein weiteres Geschoss vollständig mit
dem vorhandenen Material zu belegen, ist dies mit dem
Bauherrn und der Bauleistung zu besprechen.
Reicht der verbleibende Bestand nicht für die
vollständige Fertigstellung aller Flurbereiche aus,
sind die übrigen Flurbereiche mit einem gleichartigen
mit der Baudenkmalbehörde abgestimmten Neumaterial zu
ergänzen.

**01.08.0010 Verlegung Bestandsfliesen EG**
Bestandssteinzeugfliesen im Buttering- /
Floatingverfahren hohlraumfrei verlegen auf vorhandenem
Estrich mittels zementären, schnell erhärtendem und
flexiblen Dünn-, Mittel- und Fließkleber C2 FE S1 gemäß
DIN EN 12004 im Kreuzverband der Achteckfliesen aus der
Pos.01.07.0020mit Einlegern aus der Pos.01.09.0040 im
Mittelbett mit 6-20mm Mörtelbett verlegen und verfugen.
Es ist bei der Kalkulation zu beachten, dass die
EInleger aus der Pos. 01.09.0040 und die
Bestandsfliesen aus der Pos. 01.07.0020 einen
Höhenunterschied von ca. 6mm aufweisen. Sämtlicher
Mehraufwand und -material ist mit einzukalkulieren.

Verlegung in den Flurbereichen im Erdgeschoss und
gegebenenfalls in Teilbereichen des 1.OG gemäß der
Anlage 033.

Verfugen der Fliesenflächen mit zementären, wasser- und
schmutzabweisendem Flex-Fugenmörtel auf
Feinstzementbasis.

Fugenmörtel mit hoher Abriebfestigkeit CG2 WA gemäß DIN
EN 13888

Flexmörtel: nach DIN EN 12004 /
Hochkunststoffvergüteter Mittelbettmörtel C2 FE S1

Angebotenes Fabrikat; Typenbezeichnung:

 ____________________
 (vom Bieter einzutragen)

Fuge: Fugenmörtel mit hoher Abriebfestigkeit CG2 WA
gemäß DIN EN 13888

Angebotenes Fabrikat / Typenbezeichnung:

 ____________________
 (vom Bieter einzutragen)

Das Anarbeiten an Bodenabläufe, Rinnen, Gullys,
Installationen, Elektroeinbauten ist in gesonderten
Positionen als Zulage ausgeschrieben. Ansetzarbeiten,
Teilungsschnitte, Anarbeiten an aufgehende Wände,
Fugenprofile und Stützen wird nicht gesondert vergütet
und ist in die Position mit einzurechnen.
Lediglich die zu verlegende Fläche wir abgerechnet. Der
Verschnitt ist mit einzukalkulieren. Die
Materialprüfung ist in die Verlegepositionen mit
einzukalkulieren
Menge: 164,000 m2

**01.08.0020 Zulage Verlegung Randfries**
Zulage für die in 01.08.0010 beschriebene Ausführung.

Verlegung der Fliesen aus der Pos. 01.07.0010 als
Randfries mit Kreuzfuge gemäß Planvorgabe der Anlage
034 als Sonderanfertigung.
Menge: 29,000 m2

**01.08.0030 Zulage Verlegung Intarsie**
Zulage für die in 01.08.0010 beschriebene Ausführung.

Verlegung der Fliesen aus der Pos. 01.07.0030und
01.07.0010 in Diagonalverlegung mit Fries und
sternförmige Fliesenintarsie nach Planvorgabe in den
Bereichen der Treppenpodeste gemäß Planvorgabe der
Anlage 035 als Sonderanfertigung.
Menge: 6,000 m2

**01.08.0040 Zulage Verlegung Läufer**
Zulage für die in 01.08.0010 beschriebene Ausführung.

Verlegung der Fliesen aus der Pos. 01.07.0010 als
Läufer mit Kreuzfuge gemäß Planvorgabe der Anlage 036
als Sonderanfertigung.
Menge: 16,000 m2

**01.08.0050 Zulage Anarbeiten an schräges Mauerwerk**
Zulage zur Pos. 01.08.0070 für Anarbeiten an schräges
Mauerwerk durch Schrägschnitte
Menge: 120,000 lfm

**01.08.0060 Zulage Reinigung Bestandsfliesen**
Bestandsfliesen mittels abrasivem Pad reinigen.
In die Position sind folgende Schritte mit
einzukalkulieren:
- Vorreinigen des bestehenden Belages mit sauren
Reinigungsmittel
- Nachreinigen des bestehenden Belages mit alkalischem
Reinigungsmittel
- Neutralisieren mit reinem Wasser

  Fabrikat sauerer Reiniger

Angebotenes Fabrikat:
 ____________________
 (vom Bieter einzutragen)

  Fabrikat alkalischer Reiniger

Angebotenes Fabrikat:
 ____________________
 (vom Bieter einzutragen)

Die Flächen befinden sich im EG und gegebenenfalls  im
1.OG. Die Arbeiten sind in mehreren Teilabschnitten
durchzuführen. Die Rutschhemmung R9 ist unbedingt
beizubehalten.
Menge: 164,000 m2

**01.08.0070 Entsorgung ungeeigneter Fliesen**
Die zuvor ausgesonderten beschädigten Bestandsfliesen,
die für eine fachgerechte Verlegung ungeeignet sind
oder die eine dauerhafte Gebrauchstauglichkeit
beeinträchtigen und somit den Wiedereinbau nicht
ermöglichen, sind durch die Fliesenfirma fachgerecht zu
entsorgen.
Menge: 10,000 t

#### Hierarchiestuf 01.09 Beschaffung Neumaterial Fliesen Flure

*Hinweis*
Bereiche Neumaterial

Für die verbleibenden Flurbereiche im 1. Obergeschoss
und 2. Obergeschoss ist der historische,
denkmalgeschützte Bodenbelag zu rekonstruieren.

Neumaterial

Die Rekonstruktion erfolgt unter Verwendung eines dem
Bestand in Material, Farbe und Oberflächenwirkung
möglichst gleichartigen Neumaterials.
Geringfügige Abweichungen in den Farbnuancen sind
aufgrund der Verfügbarkeit im aktuellen
Standardsortiment zulässig und hinzunehmen.

Zur Sicherstellung der denkmalgerechten Ausführung wird
auf historische Fliesen des Herstellers Golem Bezug
genommen. Aufgrund der begrenzten Marktverfügbarkeit
vergleichbarer Produkte dienen diese als
Referenzfabrikat. Angebote mit gleichwertigen Produkten
sind zulässig, sofern die Gleichwertigkeit durch
geeignete Nachweise belegt wird.

Technische Eigenschaften:
SF - unglasierte Bodenfliese, trockengepresst
nach DIN EN 14411 Anhang G
Geometrische Eigenschaften
Abmessungen und Oberflächenbeschaffenheiten: EN ISO
10545-2, N = 15cm
Länge und Breite ± 1,03mm
Dicke ± 0,6mm
Geradeheit der Seiten ± 0,9mm
Rechtwinkligkeit ± 0,9mm
Ebenflächigkeit ± 1,21mm
Oberflächenbeschaffenheit 95%

Physikalische Eigenschaften
Wasseraufnahme EN ISO 10545-3 max. 0,5%
Bruchlast EN ISO 10545-4 man 1300N
Biegefestigkeit EN ISO 10545-4 min 35 N/mm
Widerstand gegen Tiefenverschleiß EN ISO 10545-6 max
175mm³
Temperaturwechselbeständigkeit EN ISO 10545-9 bestanden
Frostbeständigkeit EN ISO 10545-12 bestanden
Rutschhemmende Eigenschaften DIN 51130
Brandverhalten A1 FL
Beständigkeit gegen Fleckenbildner EN ISO 10545-14
(vergütet oder vorbehandelt)
Beständigkeit gegen Chemikalien EN ISO 10545-13 min.
Klasse B  Flusssäure und deren Verbindung
ausgeschlossen

Verlegung

Bei der Verlegung ist hinsichtlich Verlegeart,
Farbverteilung, Verband, Fugenbild und
Gesamterscheinungsbild größtmögliche Übereinstimmung
mit dem historischen Bestand anzustreben, um eine
möglichst originalgetreue Rekonstruktion zu
gewährleisten.
Die für die Ausführung erforderlichen Fliesen sind
durch den Auftragnehmer in die jeweiligen Geschosse zu
transportieren, dort sachgerecht zwischenzulagern und
unmittelbar am Verwendungsort zur Verarbeitung
bereitzustellen.

**01.09.0010 Fliesen Quadrat anthrazit**
Bodenbelag in den Bereichen der Flure im 1. und 2.
Obergeschoss.

Format  ca. 16/16 cm

Farbton: einfarbig ziegelschwarz, mit leichtem
Farbspiel, matt, voll durchgefärbt, ähnlich wie RAL
8019, NCS S8005-R20B

Fabrikat Belag: Bodenfliese nach DIN EN 14411
 Gruppe B 1a
 Kalibriert 1. Sortierung

Oberfläche: Durchgefärbtes Feinsteinzeug
 Stärke ca. 12,0 mm
 planeben
 scharfkantigen, rektifizierten Kantenausbildung

Angebotenes Fabrikat:

 ____________________
 (vom Bieter einzutragen)

Angebotene Serie:

 ____________________
 (vom Bieter einzutragen)

Materialpreis der Fliese:

 ____________________
 (vom Bieter einzutragen)

Der Verschnitt ist mit einzukalkulieren.
Menge: 63,000 m2

**01.09.0020 Fliesen Achteck beige**
Bodenbelag in den Bereichen der Flure im 1. und 2.
Obergeschoss.

Format ungleichschenkliges Achteck ca. 16/16 cm

Farbton: einfarbige ockerbeige, mit leichtem Farbspiel,
matt, voll durchgefärbt, ähnlich wie RAL 1011; NCS
S4030-Y30R

Fabrikat Belag: Bodenfliese nach DIN EN 14411
 Gruppe B 1a
 Kalibriert 1. Sortierung

Oberfläche: Durchgefärbtes Feinsteinzeug
 Stärke ca. 12,0 mm
 planeben
 scharfkantigen, rektifizierten Kantenausbildung

Angebotenes Fabrikat:

 ____________________
 (vom Bieter einzutragen)

Angebotene Serie:

 ____________________
 (vom Bieter einzutragen)

Materialpreis der Fliese:

 ____________________
 (vom Bieter einzutragen)

Der Verschnitt ist mit einzukalkulieren.
Menge: 156,000 m2

**01.09.0030 Fliesen Quadrat beige**
Bodenbelag in den Bereichen der Flure im 1. und 2.
Obergeschoss.

Format ca. 16/16 cm, Dicke ca 12mm

Farbton: einfarbige ockerbeige, mit leichtem Farbspiel,
matt, voll durchgefärbt, ähnlich wie RAL 1011; NCS
S4030-Y30R

Fabrikat Belag: Bodenfliese nach DIN EN 14411
 Gruppe B 1a
 Kalibriert 1. Sortierung

Oberfläche: Durchgefärbtes Feinsteinzeug
 Stärke ca. 12,0 mm
 planeben
 scharfkantigen, rektifizierten Kantenausbildung

Angebotenes Fabrikat:

 ____________________
 (vom Bieter einzutragen)

Angebotene Serie:

 ____________________
 (vom Bieter einzutragen)

Materialpreis der Fliese:

 ____________________
 (vom Bieter einzutragen)

Der Verschnitt ist mit einzukalkulieren.
Menge: 44,000 m2

**01.09.0040 Einlegerfliesen anthrazit**
Bodenbelag in Bereichen der Flure in EG, 1.OG und 2.OG.

Die angegebene Stückzahl entspricht einer Fläche von
ca. 24m²

Format ca. 5/5 cm

Farbton: einfarbig ziegelschwarz, mit leichtem
Farbspiel, matt, voll durchgefärbt, ähnlich wie RAL
8019, NCS S8005-R20B

Fabrikat Belag: Bodenfliese nach DIN EN 14411
 Gruppe B 1a
 Kalibriert 1. Sortierung

Oberfläche: Durchgefärbtes Feinsteinzeug
 Stärke ca. 12,0 mm
 planeben
 scharfkantigen, rektifizierten Kantenausbildung

Angebotenes Fabrikat:

 ____________________
 (vom Bieter einzutragen)

Angebotene Serie:

 ____________________
 (vom Bieter einzutragen)

Materialpreis der Fliese:

 ____________________
 (vom Bieter einzutragen)

Der Verschnitt ist mit einzukalkulieren.
Menge: 9389,000 St

**01.09.0050 Reservefliesen P20**
Reservefliesen aus Pos. 01.09.0010 zum Einlagern den
Bauherrn übergeben, bzw. an einem ausgewiesenen Platz
einlagern.
Es werden nur ganze verschlossenen Pakete vergütet.
Abrechnung je Stück Verpackungseinheit bzw. Paket.
Menge: 5,000 St

**01.09.0060 Reservefliesen P30**
Reservefliesen aus Pos. 01.09.0020 zum Einlagern den
Bauherrn übergeben, bzw. an einem ausgewiesenen Platz
einlagern.
Es werden nur ganze verschlossenen Pakete vergütet.
Abrechnung je Stück Verpackungseinheit bzw. Paket.
Menge: 5,000 St

**01.09.0070 Reservefliesen P40**
Reservefliesen aus Pos. 01.09.0030 zum Einlagern den
Bauherrn übergeben, bzw. an einem ausgewiesenen Platz
einlagern.
Es werden nur ganze verschlossenen Pakete vergütet.
Abrechnung je Stück Verpackungseinheit bzw. Paket.
Menge: 5,000 St

**01.09.0080 Reservefliesen P50**
Reservefliesen aus Pos. 01.09.0040 zum Einlagern den
Bauherrn übergeben, bzw. an einem ausgewiesenen Platz
einlagern.
Es werden nur ganze verschlossenen Pakete vergütet.
Abrechnung je Stück Verpackungseinheit bzw. Paket.
Menge: 5,000 St

#### Hierarchiestuf 01.10 Verlegung Neumaterial Fliesen Flure

**01.10.0010 Verlegung Neumaterial 1.OG und 2.OG**
Feinsteinzeugplatten 1. Sortierung, nach
Herstellerangaben im Buttering- / Floatingverfahren
hohlraumfrei verlegen auf vorhandenem Estrich mittels
zementären, schnell erhärtendem und flexiblen Dünn-,
Mittel- und Fließkleber C2 FE S1 gemäß DIN EN 12004 im
Kreuzverband der Achteckfliesen aus der Pos.
01.07.0030mit Einlegern aus der Pos.01.09.0040 im
Mittelbett mit 6-20mm Mörtelbett verlegen und verfugen.

Verlegung in den Flurbereichen im 1. und 2.
Obergeschoss gemäß de Anlage 033.

Verfugen der Fliesenflächen mit zementären, wasser- und
schmutzabweisendem Flex-Fugenmörtel auf
Feinstzementbasis.

Fugenmörtel mit hoher Abriebfestigkeit CG2 WA gemäß DIN
EN 13888

Flexmörtel: nach DIN EN 12004 /
Hochkunststoffvergüteter Mittelbettmörtel C2 FE S1

Angebotenes Fabrikat; Typenbezeichnung:

 ____________________
 (vom Bieter einzutragen)

Fuge: Fugenmörtel mit hoher Abriebfestigkeit CG2 WA
gemäß DIN EN 13888

Angebotenes Fabrikat / Typenbezeichnung:

 ____________________
 (vom Bieter einzutragen)

Das Anarbeiten an Bodenabläufe, Rinnen, Gullys,
Installationen, Elektroeinbauten ist in gesonderten
Positionen als Zulage ausgeschrieben. Ansetzarbeiten,
Teilungsschnitte, Anarbeiten an aufgehende Wände,
Fugenprofile und Stützen wird nicht gesondert vergütet
und ist in die Position mit einzurechnen.
Lediglich die zu verlegende Fläche wir abgerechnet. Der
Verschnitt ist mit einzukalkulieren.
Menge: 260,000 m2

**01.10.0020 Zulage Verlegung Randfries**
Zulage für die in 01.10.0010 beschriebene Ausführung.

Verlegung der Fliesen aus der Pos. 01.09.0010  als
Randfries mit Kreuzfuge gemäß Planvorgabe der Anlage
034 als Sonderanfertigung.
Menge: 35,000 m2

**01.10.0030 Zulage Verlegung Intarsie**
Zulage für die in 01.10.0010 beschriebene Ausführung.

Verlegung der Fliesen aus der Pos. 01.09.0020 und
01.09.0010 in Diagonalverlegung mit Fries und
sternförmige Fliesenintarsie nach Planvorgabe in den
Bereichen der Treppenpodeste gemäß Planvorgabe der
Anlage 035 als Sonderanfertigung.
Menge: 14,000 m2

**01.10.0040 Zulage Verlegung Läufer**
Zulage für die in 01.10.0010 beschriebene Ausführung.

Verlegung der Fliesen aus der Pos. 01.09.0010 als
Läufer mit Kreuzfuge gemäß Planvorgabe der Anlage 036
als Sonderanfertigung.
Menge: 14,000 m2

**01.10.0050 Zulage Anarbeiten an schräges Mauerwerk**
Zulage zur Pos. 01.10.0010 für Anarbeiten an schräges
Mauerwerk durch Schrägschnitte
Menge: 200,000 lfm

#### Hierarchiestuf 01.11 Zubehör Fliesen Flure

**01.11.0010 Bewegungsfuge mit Keramik-Fugendichtstoff**
Anschluss- und Bewegungsfugen mit elastischem Objekt-
Silikondichtstoff zum Füllen von Anschluss-, Trenn- und
Bewegungsfugen im Keramik- bzw. Sanitärbereich sowie im
Wohn- und Gewerbebereich.
.
Farbton passend zum Belag,
Fugenquerschnitt ca. 5/5 mm.

Angebotenes Fabrikat; Typenbezeichnung:

 ____________________
 (vom Bieter einzutragen)
Menge: 453,000 lfm

#### Hierarchiestuf 01.12 Reinigen Fliesenbeläge

**01.12.0010 Reinigen sämtlicher Bodenbeläge**
Entfernen der im Zuge der Fliesenlege- und
Verfugungsarbeiten entstandenen Verschmutzungen der
vobeschriebenen Bodenbeläge, soweit diese nicht
unmittelbar während der Ausführung der Arbeiten
beseitigt wurden.

Reinigung mit Zementschleierentferner nach Angabe des
Herstellers.
In folgenden Arbeitsschritten:
 Vornässen
  Absäuern mit geeignetem Mittel
 Bürsten und nachwaschen.

Angebotenes Fabrikat; Typenbezeichnung:

 ____________________
 (vom Bieter einzutragen)

Ausführung der Reinigungsarbeiten nach Entfernung der
Tetra-Pak Abdeckungen.
Menge: 940,000 m2

**01.12.0020 Reinigen sämtlicher Wandbeläge**
Entfernen der im Zuge der Fliesenlege- und
Verfugungsarbeiten entstandenen Verschmutzungen der
vobeschriebenen Wandbeläge, soweit diese nicht
unmittelbar während der Ausführung der Arbeiten
beseitigt wurden.

Reinigung mit Zementschleierentferner nach Angabe des
Herstellers.
In folgenden Arbeitsschritten:
 Vornässen
 Absäuern mit geeignetem Mittel
 Bürsten und nachwaschen.

Angebotenes Fabrikat; Typenbezeichnung:

 ____________________
 (vom Bieter einzutragen)
Menge: 492,000 m2

#### Hierarchiestuf 01.13 Stundenlohnarbeiten

*Hinweis*
Stundenlohnarbeiten

Es gilt die VOB Teil B § 15:
Anteilige Aufsichtsstunden, Lohnnebenkosten und
Vorhaltekosten sind in die Stundenlohnsätze
einzurechnen. Sie
werden nicht gesondert vergütet. Bei Vereinbarung von
Stundenlohnarbeiten sind die gültigen preisrechtlichen
Vorschriften zugrunde zu legen. Sind Verrechnungssätze
vereinbart, so sind diese anzusetzen. Die vereinbarten
Stundensätze verstehen sich als reine Arbeitszeit auf
der
Baustelle. Baustellenfahrzeuge, Anfahrtszeiten usw.
werden
nicht gesondert vergütet.
Nicht aufgeführte Materialien werden im Bedarfsfall
entsprechend den Preislisten ortsansässiger
Baustoffgroßhändler vergütet. Die Preise verstehen sich
als
Material frei Baustelle. Die Unterschrift unter
Stundenlohnzettel
gilt nicht als Rechnungsanerkennung. Es bleibt die
Prüfung
vorbehalten, ob es sich um Stundenlohn- oder
Vertragsarbeiten
handelt. Die Ausführung von Regieleistungen erfolgt nur
auf
Anordnung und mit Genehmigung der örtlichen Bauführung.
Sämtl. Nachweise müssen der Bauführung täglich
vorgelegt
werden. Es werden nur die ausgeschriebenen
Stundenlohnsätze (Vorarbeiter, Facharbeiter, Helfer und
Auszubildender) vergütet, sollte Personal mit
anderweitiger
Qualifizierung auf der Baustelle eingesetzt werden, ist
dies bei
Angebotsabgabe bekannt zu geben und bei Abgabe den
entsprechenden Positionen zuzuordnen.

**01.13.0010 Vorarbeiter**
Menge: 20,000 Std

**01.13.0020 Facharbeiter**
Menge: 20,000 Std

**01.13.0030 Helfer**
Menge: 10,000 Std

USt %: 19,00
